# Aislamiento acústico del perímetro de apoyo de hoja de fábrica, con banda desolidarizadora de polietileno

- Propiedad del archivo: CYPE Ingenieros S.A.
- Formato: FIEBDC-3/2016
- Programa: Generador de precios de la construcción. CYPE Ingenieros, S.A.
- Fecha: 23/05/2025
- Divisa: EUR
- Costes indirectos: 3 %
- IVA: 21 %

## N Aislamientos e impermeabilizaciones

### NB Aislamientos acústicos

#### NBJ Puentes acústicos

**NBJ005** m Aislamiento acústico del perímetro de apoyo de hoja de fábrica, con banda desolidarizadora de polietileno.
Aislamiento acústico del perímetro de apoyo de hoja de fábrica, realizado con banda flexible de espuma de polietileno reticulado de celdas cerradas, Impactodan "DANOSA", de 10 mm de espesor y 150 mm de anchura; fijada a los forjados y a los encuentros con otros elementos verticales con pasta de yeso, para garantizar su desolidarización y optimizar el aislamiento acústico.
Incluye: Limpieza y preparación de la superficie. Corte de la banda desolidarizadora. Colocación de las bandas elásticas en la base y en los laterales. Colocación de las bandas elásticas en el encuentro de la fábrica con el forjado superior.
Criterio de medición de proyecto: Longitud medida según documentación gráfica de Proyecto.
Criterio de medición de obra: Se medirá la longitud realmente ejecutada según especificaciones de Proyecto.

| Código | Ud | Descripción | Rendimiento | Precio | Importe |
|---|---|---|---|---|---|
| mt16ptd010ja | m | Banda flexible de espuma de polietileno reticulado de celdas cerradas, Impactodan "DANOSA", de 10 mm de espesor y 150 mm de anchura, resistencia térmica 0,25 m²K/W, conductividad térmica 0,04 W/(mK) y rigidez dinámica inferior a 100 MN/m³, Euroclase F de reacción al fuego según UNE-EN 13501-1. (material) | 1.1 | 1.49 | 1.639 |
| mt09pye010b | m³ | Pasta de yeso de construcción B1, según UNE-EN 13279-1. (material) | 0.008 | 148.5 | 1.188 |
| mo113 | h | Peón ordinario construcción. (mano de obra) | 0.05 | 21.69 | 1.085 |
| % | % | Costes directos complementarios | 2 % | 3.912 | 0.078 |
|  |  | Costes directos |  |  | 3.990 |

Residuos:
- colocación: mt16ptd010ja; factor de residuo 0.0599111
- colocación: mt09pye010b Pasta de yeso de construcción B1, según UNE-EN 13279-1; factor de residuo 0.015

## Recursos

**mt16ptd010ja** m Banda flexible de espuma de polietileno reticulado de celdas cerradas
Datos técnicos: Coste energético 6.269 MJ; Emisión de CO2 0.224 kg; Código LER 17 06 04; Masa del elemento 0.045 kg; Volumen 0.000075 m3
Residuos:
- embalaje: re170203 Plástico. (componente de residuo); rendimiento 0.001 kg; Código LER 17 02 03; Masa del elemento 1 kg; Volumen 0.001667 m3

**mt09pye010b** m³ Pasta de yeso de construcción B1, según UNE-EN 13279-1
Datos técnicos: Coste energético 3829.241 MJ; Emisión de CO2 183.696 kg; Código LER 17 08 02; Masa del elemento 1150 kg; Volumen 1.15 m3
Residuos:
- embalaje: re150101 Envases de papel y cartón. (componente de residuo); rendimiento 9 kg; Código LER 15 01 01; Masa del elemento 1 kg; Volumen 0.001333 m3
- embalaje: re170201 Madera. (componente de residuo); rendimiento 0.421 kg; Código LER 17 02 01; Masa del elemento 1 kg; Volumen 0.000909 m3
- embalaje: re170203 Plástico; rendimiento 0.9 kg
