# Aislamiento acústico a ruido aéreo en trasdosado autoportante de placas, con complejos multicapa fijados al paramento y paneles entre montantes

- Propiedad del archivo: CYPE Ingenieros S.A.
- Formato: FIEBDC-3/2016
- Programa: Generador de precios de la construcción. CYPE Ingenieros, S.A.
- Fecha: 20/05/2024
- Divisa: EUR
- Costes indirectos: 3 %
- IVA: 21 %

## N Aislamientos e impermeabilizaciones

### NB Aislamientos acústicos

#### NBO Trasdosados

**NBO020** m² Aislamiento acústico a ruido aéreo en trasdosado autoportante de placas, con complejos multicapa fijados al paramento y paneles entre montantes.
Aislamiento acústico a ruido aéreo, en trasdosado autoportante de placas, realizado con complejo multicapa Sonodan Plus Autoadhesivo, "DANOSA", de 40 mm de espesor, 10 kg/m² de masa superficial, compuesto de dos paneles independientes: un panel de lana mineral de 30 mm de espesor revestido con una lámina bituminosa autoadhesiva y un panel formado por una lámina de polietileno reticulado adherida térmicamente a una lámina bituminosa autoadhesiva, colocado a tope y fijado al paramento con fijaciones; y panel semirrígido de lana mineral, espesor 45 mm, según UNE-EN 13162, colocado entre los montantes de la estructura portante.
Incluye: Corte del aislamiento a colocar sobre el paramento. Colocación del aislamiento sobre el paramento. Fijación del aislamiento. Sellado de juntas y uniones. Corte del aislamiento a colocar entre los montantes. Colocación del aislamiento entre los montantes. Resolución de puntos singulares.
Criterio de medición de proyecto: Superficie medida según documentación gráfica de Proyecto.
Criterio de medición de obra: Se medirá la superficie realmente ejecutada según especificaciones de Proyecto.

| Código | Ud | Descripción | Rendimiento | Precio | Importe |
|---|---|---|---|---|---|
| mt16afd020b | Ud | Taco de expansión y clavo de polipropileno con espiga de poliestireno de alta resistencia "DANOSA", de 70 mm de longitud, con aro de estanqueidad, para fijación mecánica de paneles aislantes. (material) | 4 | 0.36 | 1.440 |
| mt16ptd030gh | m² | Complejo multicapa Sonodan Plus Autoadhesivo, "DANOSA", de 40 mm de espesor, 10 kg/m² de masa superficial, compuesto de dos paneles independientes: un panel de lana mineral de 30 mm de espesor revestido con una lámina bituminosa autoadhesiva y un panel formado por una lámina de polietileno reticulado adherida térmicamente a una lámina bituminosa autoadhesiva, resistencia térmica 0,58 m²K/W, Euroclase F de reacción al fuego según UNE-EN 13501-1; con 65,5 dB de índice global de reducción acústica, Rw. (material) | 1.05 | 35.58 | 37.359 |
| mt16lra060b | m² | Panel semirrígido de lana mineral, espesor 45 mm, según UNE-EN 13162, Euroclase A1 de reacción al fuego según UNE-EN 13501-1 y factor de resistencia a la difusión del vapor de agua 1. (material) | 1.05 | 5.74 | 6.027 |
| mo054 | h | Oficial 1ª montador de aislamientos. (mano de obra) | 0.2 | 22.74 | 4.548 |
| mo101 | h | Ayudante montador de aislamientos. (mano de obra) | 0.2 | 21.02 | 4.204 |
| % | % | Costes directos complementarios | 2 % | 53.578 | 1.072 |
|  |  | Costes directos |  |  | 54.650 |

Residuos:
- colocación: mt16lra060b; factor de residuo 0.048

## Recursos

**mt16afd020b** Ud Taco de expansión y clavo de polipropileno con espiga de poliestireno de alta resistencia "DANOSA"
Datos técnicos: Coste energético 0.225 MJ; Emisión de CO2 0.067 kg
Residuos:
- embalaje: re150101 Envases de papel y cartón. (componente de residuo); rendimiento 0.072 kg; Código LER 15 01 01; Masa del elemento 1 kg; Volumen 0.001333 m3

**mt16lra060b** m² Panel semirrígido de lana mineral
Datos técnicos: Coste energético 49.135 MJ; Emisión de CO2 1.330 kg; Código LER 17 06 04; Masa del elemento 0.81 kg; Volumen 0.00135 m3
Residuos:
- embalaje: re170203 Plástico. (componente de residuo); rendimiento 0.024 kg; Código LER 17 02 03; Masa del elemento 1 kg; Volumen 0.001667 m3
