# Junta de dilatación en cubierta plana no transitable, ventilada. Impermeabilización con láminas asfálticas

- Propiedad del archivo: CYPE Ingenieros S.A.
- Formato: FIEBDC-3/2016
- Programa: Generador de precios de la construcción. CYPE Ingenieros, S.A.
- Fecha: 23/01/2025
- Divisa: EUR
- Costes indirectos: 3 %
- IVA: 21 %

## Q Cubiertas

### QE Planas no transitables, ventiladas

#### QEF Puntos singulares

**QEF010** m Junta de dilatación en cubierta plana no transitable, ventilada. Impermeabilización con láminas asfálticas.
Junta de dilatación en cubierta plana no transitable, ventilada, autoprotegida, tipo convencional. Impermeabilización: dos bandas de adherencia, de banda de refuerzo de lámina de betún modificado con elastómero SBS, LBM(SBS)-30-FP, E 30 P Elast "DANOSA", de 32 cm de anchura, masa nominal 3 kg/m², con armadura de fieltro de poliéster de 160 g/m², acabada con film plástico termofusible en ambas caras, de 30 cm de anchura cada una, totalmente adheridas al soporte con soplete, a cada lado de la junta, previa imprimación con emulsión asfáltica aniónica con cargas tipo EB Maxdan Caucho, "DANOSA"; banda de refuerzo de 50 cm de anchura, realizada a partir de lámina de betún modificado con elastómero SBS, LBM(SBS)-40-FP, Polydan 180-40 P Elast "DANOSA", con armadura de fieltro de poliéster reforzado y estabilizado de 180 g/m², de superficie no protegida, formando un fuelle sin adherir en la zona de la junta; cordón de relleno para junta de dilatación, de masilla con base bituminosa tipo BH-II, de 25 mm de diámetro; y banda de terminación de 32 cm de anchura, realizada a partir de lámina de betún modificado con elastómero SBS, LBM(SBS)-50/G-FP, Polydan NOx 180-50/GP Elast+ "DANOSA", con armadura de fieltro de poliéster no tejido de 180 g/m², con autoprotección mineral fotocatalítica, con efecto descontaminante, bactericida y fungicida de color blanco soldada a la impermeabilización continua de la cubierta, formando un fuelle sin adherir en la zona de la junta, sobre el cordón de relleno.
Incluye: Limpieza y preparación de la superficie. Aplicación de la emulsión asfáltica. Colocación de las bandas de adherencia. Colocación de la banda de refuerzo. Colocación del cordón de relleno en el interior de la junta. Colocación de la banda de terminación.
Criterio de medición de proyecto: Longitud medida en proyección horizontal, según documentación gráfica de Proyecto.
Criterio de medición de obra: Se medirá, en proyección horizontal, la longitud realmente ejecutada según especificaciones de Proyecto.

| Código | Ud | Descripción | Rendimiento | Precio | Importe |
|---|---|---|---|---|---|
| mt14ied010d | kg | Emulsión asfáltica aniónica con cargas tipo EB Maxdan Caucho, "DANOSA", según UNE 104231. (material) | 0.18 | 2.93 | 0.527 |
| mt14ldn100d | m | Banda de refuerzo de lámina de betún modificado con elastómero SBS, LBM(SBS)-30-FP, E 30 P Elast "DANOSA", de 32 cm de anchura, acabada con film plástico termofusible en ambas caras. (material) | 0.6 | 2.17 | 1.302 |
| mt14ldn010bh | m² | Lámina de betún modificado con elastómero SBS, LBM(SBS)-40-FP, Polydan 180-40 P Elast "DANOSA", masa nominal 4 kg/m², con armadura de fieltro de poliéster reforzado y estabilizado de 180 g/m², de superficie no protegida, y coeficiente de difusión frente al gas radón 2,4x10-12 m²/s. Según UNE-EN 13707. (material) | 0.525 | 7.53 | 3.953 |
| mt15sja010q | m | Cordón de relleno para junta de dilatación, de masilla con base bituminosa tipo BH-II, de 25 mm de diámetro, según UNE 104233. (material) | 1.05 | 3.11 | 3.266 |
| mt14ldg010bme | m² | Lámina de betún modificado con elastómero SBS, LBM(SBS)-50/G-FP, Polydan NOx 180-50/GP Elast+ "DANOSA", masa nominal 5 kg/m², con armadura de fieltro de poliéster no tejido de 180 g/m², con autoprotección mineral fotocatalítica, con efecto descontaminante, bactericida y fungicida de color blanco. Según UNE-EN 13707. (material) | 0.33 | 13.03 | 4.300 |
| mo029 | h | Oficial 1ª aplicador de láminas impermeabilizantes. (mano de obra) | 0.14 | 23.1 | 3.234 |
| mo067 | h | Ayudante aplicador de láminas impermeabilizantes. (mano de obra) | 0.14 | 21.94 | 3.072 |
| % | % | Costes directos complementarios | 2 % | 19.654 | 0.393 |
|  |  | Costes directos |  |  | 20.047 |

Residuos:
- colocación: mt14ied010d Emulsión asfáltica aniónica con cargas tipo EB Maxdan Caucho, "DANOSA", según UNE 104231; factor de residuo 0.007
- colocación: mt14ldn100d; factor de residuo 0.07
- colocación: mt14ldn010bh; factor de residuo 0.0619895
- colocación: mt15sja010q; factor de residuo 0.06
- colocación: mt14ldg010bme; factor de residuo 0.035

## Recursos

**mt14ied010d** kg Emulsión asfáltica aniónica con cargas tipo EB Maxdan Caucho, "DANOSA", según UNE 104231
Datos técnicos: Coste energético 31.940 MJ; Emisión de CO2 0.230 kg; Código LER 17 03 02; Masa del elemento 1 kg; Volumen 0.001 m3

**mt14ldn100d** m Banda de refuerzo de lámina de betún modificado con elastómero SBS
Datos técnicos: Coste energético 24.430 MJ; Emisión de CO2 0.499 kg; Código LER 17 03 02; Masa del elemento 0.96 kg; Volumen 0.00096 m3
Residuos:
- embalaje: re170203 Plástico. (componente de residuo); rendimiento 0.02 kg; Código LER 17 02 03; Masa del elemento 1 kg; Volumen 0.001667 m3

**mt14ldn010bh** m² Lámina de betún modificado con elastómero SBS
Datos técnicos: Coste energético 99.007 MJ; Emisión de CO2 1.943 kg; Código LER 17 03 02; Masa del elemento 4 kg; Volumen 0.004 m3
Residuos:
- embalaje: re170203 Plástico; rendimiento 0.055 kg

**mt15sja010q** m Cordón de relleno para junta de dilatación
Datos técnicos: Coste energético 0.449 MJ; Emisión de CO2 0.053 kg; Código LER 17 03 02; Masa del elemento 0.008 kg; Volumen 0.000008 m3
Residuos:
- embalaje: re150101 Envases de papel y cartón. (componente de residuo); rendimiento 0.058 kg; Código LER 15 01 01; Masa del elemento 1 kg; Volumen 0.001333 m3

**mt14ldg010bme** m² Lámina de betún modificado con elastómero SBS
Datos técnicos: Coste energético 123.932 MJ; Emisión de CO2 2.437 kg; Código LER 17 03 02; Masa del elemento 5 kg; Volumen 0.005 m3
Residuos:
- embalaje: re170203 Plástico; rendimiento 0.07 kg
