# Aislamiento acústico a ruido aéreo en trasdosado autoportante de placas, con complejos multicapa fijados al paramento y paneles entre montantes

- Propiedad del archivo: CYPE INGENIEROS, S.A.
- Formato: FIEBDC-3/2002
- Divisa: EUR
- Costes indirectos: 3.00 %
- IVA: 21.00 %

## N Aislamientos e impermeabilizaciones

### NB Aislamientos acústicos

#### NBO Trasdosados

**NBO020** m² Aislamiento acústico a ruido aéreo en trasdosado autoportante de placas, con complejos multicapa fijados al paramento y paneles entre montantes.
Aislamiento acústico a ruido aéreo, en trasdosado autoportante de placas, realizado con complejo multicapa Acustidan 16/4, "DANOSA", de 20 mm de espesor, 7 kg/m² de masa superficial, formado por un fieltro textil de 16 mm de espesor adherido térmicamente a una lámina bituminosa de 4 mm de espesor, colocado a tope y fijado al paramento con fijaciones; y panel semirrígido de lana mineral, espesor 45 mm, según UNE-EN 13162, colocado entre los montantes de la estructura portante.
Incluye: Corte del aislamiento a colocar sobre el paramento. Colocación del aislamiento sobre el paramento. Fijación del aislamiento. Sellado de juntas y uniones. Corte del aislamiento a colocar entre los montantes. Colocación del aislamiento entre los montantes. Resolución de puntos singulares.
Criterio de medición de proyecto: Superficie medida según documentación gráfica de Proyecto.
Criterio de medición de obra: Se medirá la superficie realmente ejecutada según especificaciones de Proyecto.

| Código | Ud | Descripción | Rendimiento | Precio | Importe |
|---|---|---|---|---|---|
| mt16afd020b | Ud | Taco de expansión y clavo de polipropileno con espiga de poliestireno de alta resistencia "DANOSA", de 70 mm de longitud, con aro de estanqueidad, para fijación mecánica de paneles aislantes. (material) | 6.000 | 0.36 | 2.16 |
| mt16ptd030fb | m² | Complejo multicapa Acustidan 16/4, "DANOSA", de 20 mm de espesor, 7 kg/m² de masa superficial, formado por un fieltro textil de 16 mm de espesor adherido térmicamente a una lámina bituminosa de 4 mm de espesor, resistencia térmica 0,58 m²K/W, Euroclase F de reacción al fuego según UNE-EN 13501-1; con 55 dB de índice global de reducción acústica, Rw. (material) | 1.050 | 12.55 | 13.18 |
| mt16lra060b | m² | Panel semirrígido de lana mineral, espesor 45 mm, según UNE-EN 13162, Euroclase A1 de reacción al fuego según UNE-EN 13501-1 y factor de resistencia a la difusión del vapor de agua 1. (material) | 1.050 | 5.74 | 6.03 |
| mo054 | h | Oficial 1ª montador de aislamientos. (mano de obra) | 0.219 | 23.74 | 5.20 |
| mo101 | h | Ayudante montador de aislamientos. (mano de obra) | 0.219 | 21.94 | 4.80 |
| % | % | Costes directos complementarios | 2 % | 31.37 | 0.63 |
|  |  | Costes directos |  |  | 32.00 |
