# Aislamiento acústico a ruido aéreo, en partición interior de hoja de fábrica, con complejos multicapa

- Propiedad del archivo: CYPE INGENIEROS, S.A.
- Formato: FIEBDC-3/2002
- Divisa: EUR
- Costes indirectos: 3.00 %
- IVA: 21.00 %

## N Aislamientos e impermeabilizaciones

### NB Aislamientos acústicos

#### NBP Particiones

**NBP010** m² Aislamiento acústico a ruido aéreo, en partición interior de hoja de fábrica, con complejos multicapa.
Aislamiento acústico, a ruido aéreo, en partición interior de hoja de fábrica, realizado con complejo multicapa Danofon, "DANOSA", de 28 mm de espesor, 7,5 kg/m² de masa superficial, formado por dos fieltros textiles de 12 mm de espesor adheridos térmicamente a una lámina bituminosa de 4 mm de espesor. Colocación en obra: a tope, con fijaciones mecánicas.
Incluye: Corte del aislamiento. Colocación del aislamiento. Fijación del aislamiento. Resolución de puntos singulares. Sellado de juntas y uniones.
Criterio de medición de proyecto: Superficie medida según documentación gráfica de Proyecto.
Criterio de medición de obra: Se medirá la superficie realmente ejecutada según especificaciones de Proyecto.

| Código | Ud | Descripción | Rendimiento | Precio | Importe |
|---|---|---|---|---|---|
| mt16ptd030he | m² | Complejo multicapa Danofon, "DANOSA", de 28 mm de espesor, 7,5 kg/m² de masa superficial, formado por dos fieltros textiles de 12 mm de espesor adheridos térmicamente a una lámina bituminosa de 4 mm de espesor, resistencia térmica 0,58 m²K/W, Euroclase F de reacción al fuego según UNE-EN 13501-1; con 63 dB de índice global de reducción acústica, Rw. (material) | 1.050 | 17.19 | 18.05 |
| mt16afd020b | Ud | Taco de expansión y clavo de polipropileno con espiga de poliestireno de alta resistencia "DANOSA", de 70 mm de longitud, con aro de estanqueidad, para fijación mecánica de paneles aislantes. (material) | 4.000 | 0.36 | 1.44 |
| mo054 | h | Oficial 1ª montador de aislamientos. (mano de obra) | 0.033 | 23.74 | 0.78 |
| mo101 | h | Ayudante montador de aislamientos. (mano de obra) | 0.016 | 21.94 | 0.35 |
| % | % | Costes directos complementarios | 2 % | 20.62 | 0.41 |
|  |  | Costes directos |  |  | 21.03 |
