# Aislamiento acústico a ruido aéreo entre placas, en falso techo de placas, con láminas viscoelásticas

- Propiedad del archivo: CYPE INGENIEROS, S.A.
- Formato: FIEBDC-3/2002
- Divisa: EUR
- Costes indirectos: 3.00 %
- IVA: 21.00 %

## N Aislamientos e impermeabilizaciones

### NB Aislamientos acústicos

#### NBT Falsos techos

**NBT050** m² Aislamiento acústico a ruido aéreo entre placas, en falso techo de placas, con láminas viscoelásticas.
Aislamiento acústico a ruido aéreo entre placas, en falso techo de placas, con lámina viscoelástica de alta densidad M.A.D. 4 Autoadhesiva "DANOSA", de 4 mm de espesor.
Criterio de valoración económica: El precio no incluye el falso techo.
Incluye: Limpieza y preparación de la superficie soporte. Corte del aislamiento. Colocación del aislamiento en la placa ya montada.
Criterio de medición de proyecto: Superficie medida según documentación gráfica de Proyecto.
Criterio de medición de obra: Se medirá la superficie realmente ejecutada según especificaciones de Proyecto.

| Código | Ud | Descripción | Rendimiento | Precio | Importe |
|---|---|---|---|---|---|
| mt16ptd060mf | m² | Lámina viscoelástica de alta densidad M.A.D. 4 Autoadhesiva "DANOSA", de 4 mm de espesor; con 38,3 dB de índice global de reducción acústica, Rw. (material) | 1.050 | 9.00 | 9.45 |
| mo054 | h | Oficial 1ª montador de aislamientos. (mano de obra) | 0.066 | 23.74 | 1.57 |
| mo101 | h | Ayudante montador de aislamientos. (mano de obra) | 0.066 | 21.94 | 1.45 |
| % | % | Costes directos complementarios | 2 % | 12.47 | 0.25 |
|  |  | Costes directos |  |  | 12.72 |
