# Aislamiento acústico a ruido aéreo de codo de bajante, con complejos multicapa

- Propiedad del archivo: CYPE Ingenieros S.A.
- Formato: FIEBDC-3/2016
- Programa: Generador de precios de la construcción. CYPE Ingenieros, S.A.
- Fecha: 23/05/2025
- Divisa: EUR
- Costes indirectos: 3 %
- IVA: 21 %

## N Aislamientos e impermeabilizaciones

### NB Aislamientos acústicos

#### NBA Tuberías y bajantes

**NBA030** m Aislamiento acústico a ruido aéreo de codo de bajante, con complejos multicapa.
Aislamiento acústico a ruido aéreo de codo de bajante de 315 mm de diámetro, realizado con banda autoadhesiva desolidarizante Fonodan BJ, "DANOSA", de 3,9 mm de espesor, formado por una lámina de polietileno y una lámina viscoelástica de alta densidad, resistencia térmica 0,078 m²K/W, conductividad térmica 0,05 W/(mK) y rigidez dinámica inferior a 100 MN/m³; dispuesto en torno a la bajante a modo de coquilla con bridas de plástico y refuerzo con banda autoadhesiva desolidarizante Fonodan 130 "DANOSA", de 132 mm de anchura y de 3,9 mm de espesor, formada por una lámina de polietileno de alta resistencia y una lámina viscoelástica de alta densidad, resistencia térmica 0,078 m²K/W, conductividad térmica 0,05 W/(mK) y rigidez dinámica inferior a 100 MN/m³.
Incluye: Limpieza de la superficie soporte. Corte del rollo en tramos. Forrado del codo de la bajante. Colocación de la segunda capa de aislante.
Criterio de medición de proyecto: Longitud medida según documentación gráfica de Proyecto.
Criterio de medición de obra: Se medirá la longitud realmente ejecutada según especificaciones de Proyecto.

| Código | Ud | Descripción | Rendimiento | Precio | Importe |
|---|---|---|---|---|---|
| mt16ptd020d | m | Banda autoadhesiva desolidarizante Fonodan BJ, "DANOSA", de 3,9 mm de espesor, formado por una lámina de polietileno y una lámina viscoelástica de alta densidad, resistencia térmica 0,078 m²K/W, conductividad térmica 0,05 W/(mK) y rigidez dinámica inferior a 100 MN/m³, Euroclase B-s1, d0 de reacción al fuego según UNE-EN 13501-1; con 9,5 dBA de índice global de reducción acústica ponderado A. (material) | 1.289 | 6.41 | 8.262 |
| mt16pdg012a | Ud | Brida de plástico, para fijación de aislamiento acústico de bajantes. (material) | 4 | 0.17 | 0.680 |
| mt16ptd015l | m | Banda autoadhesiva desolidarizante Fonodan 130 "DANOSA", de 132 mm de anchura y de 3,9 mm de espesor, formada por una lámina de polietileno de alta resistencia y una lámina viscoelástica de alta densidad, resistencia térmica 0,078 m²K/W, conductividad térmica 0,05 W/(mK) y rigidez dinámica inferior a 100 MN/m³, Euroclase F de reacción al fuego según UNE-EN 13501-1; con 9,5 dBA de índice global de reducción acústica ponderado A. (material) | 8.247 | 2.2 | 18.143 |
| mo054 | h | Oficial 1ª montador de aislamientos. (mano de obra) | 0.376 | 23.74 | 8.926 |
| mo101 | h | Ayudante montador de aislamientos. (mano de obra) | 0.376 | 21.94 | 8.249 |
| % | % | Costes directos complementarios | 2 % | 44.260 | 0.885 |
|  |  | Costes directos |  |  | 45.145 |

Residuos:
- colocación: mt16ptd020d; factor de residuo 0.035
- colocación: mt16pdg012a Brida de plástico, para fijación de aislamiento acústico de bajantes; factor de residuo 0.07
- colocación: mt16ptd015l; factor de residuo 0.07

## Recursos

**mt16ptd020d** m Banda autoadhesiva desolidarizante Fonodan BJ
Datos técnicos: Coste energético 42.973 MJ; Emisión de CO2 1.323 kg; Código LER 17 03 02; Masa del elemento 1.1 kg; Volumen 0.0011 m3
Residuos:
- embalaje: re170203 Plástico. (componente de residuo); rendimiento 0.028 kg; Código LER 17 02 03; Masa del elemento 1 kg; Volumen 0.001667 m3

**mt16pdg012a** Ud Brida de plástico, para fijación de aislamiento acústico de bajantes
Datos técnicos: Coste energético 0.184 MJ; Emisión de CO2 0.009 kg; Código LER 17 02 03; Masa del elemento 0.0019 kg; Volumen 0.000003 m3

**mt16ptd015l** m Banda autoadhesiva desolidarizante Fonodan 130 "DANOSA"
Datos técnicos: Coste energético 14.016 MJ; Emisión de CO2 0.453 kg; Código LER 17 03 02; Masa del elemento 0.33 kg; Volumen 0.00033 m3
Residuos:
- embalaje: re170203 Plástico; rendimiento 0.02 kg
