# Aislamiento acústico a ruido aéreo, en partición interior de hoja de fábrica, con complejos multicapa

- Propiedad del archivo: CYPE Ingenieros S.A.
- Formato: FIEBDC-3/2016
- Programa: Generador de precios de la construcción. CYPE Ingenieros, S.A.
- Fecha: 23/01/2025
- Divisa: EUR
- Costes indirectos: 3 %
- IVA: 21 %

## N Aislamientos e impermeabilizaciones

### NB Aislamientos acústicos

#### NBP Particiones

**NBP010** m² Aislamiento acústico a ruido aéreo, en partición interior de hoja de fábrica, con complejos multicapa.
Aislamiento acústico, a ruido aéreo, en partición interior de hoja de fábrica, realizado con complejo multicapa Danofon, "DANOSA", de 28 mm de espesor, 7,5 kg/m² de masa superficial, formado por dos fieltros textiles de 12 mm de espesor adheridos térmicamente a una lámina bituminosa de 4 mm de espesor. Colocación en obra: a tope, con fijaciones mecánicas.
Incluye: Corte del aislamiento. Colocación del aislamiento. Fijación del aislamiento. Resolución de puntos singulares. Sellado de juntas y uniones.
Criterio de medición de proyecto: Superficie medida según documentación gráfica de Proyecto.
Criterio de medición de obra: Se medirá la superficie realmente ejecutada según especificaciones de Proyecto.

| Código | Ud | Descripción | Rendimiento | Precio | Importe |
|---|---|---|---|---|---|
| mt16ptd030he | m² | Complejo multicapa Danofon, "DANOSA", de 28 mm de espesor, 7,5 kg/m² de masa superficial, formado por dos fieltros textiles de 12 mm de espesor adheridos térmicamente a una lámina bituminosa de 4 mm de espesor, resistencia térmica 0,58 m²K/W, Euroclase F de reacción al fuego según UNE-EN 13501-1; con 63 dB de índice global de reducción acústica, Rw. (material) | 1.05 | 17.19 | 18.050 |
| mt16afd020b | Ud | Taco de expansión y clavo de polipropileno con espiga de poliestireno de alta resistencia "DANOSA", de 70 mm de longitud, con aro de estanqueidad, para fijación mecánica de paneles aislantes. (material) | 4 | 0.36 | 1.440 |
| mo054 | h | Oficial 1ª montador de aislamientos. (mano de obra) | 0.033 | 23.74 | 0.783 |
| mo101 | h | Ayudante montador de aislamientos. (mano de obra) | 0.016 | 21.94 | 0.351 |
| % | % | Costes directos complementarios | 2 % | 20.624 | 0.412 |
|  |  | Costes directos |  |  | 21.036 |

Residuos:
- colocación: mt16ptd030he; factor de residuo 0.035

## Recursos

**mt16ptd030he** m² Complejo multicapa Danofon
Datos técnicos: Coste energético 376.344 MJ; Emisión de CO2 11.362 kg; Código LER 17 09 04; Masa del elemento 7.5 kg; Volumen 0.005 m3
Residuos:
- embalaje: re170203 Plástico. (componente de residuo); rendimiento 0.07 kg; Código LER 17 02 03; Masa del elemento 1 kg; Volumen 0.001667 m3

**mt16afd020b** Ud Taco de expansión y clavo de polipropileno con espiga de poliestireno de alta resistencia "DANOSA"
Datos técnicos: Coste energético 0.225 MJ; Emisión de CO2 0.067 kg
Residuos:
- embalaje: re150101 Envases de papel y cartón. (componente de residuo); rendimiento 0.072 kg; Código LER 15 01 01; Masa del elemento 1 kg; Volumen 0.001333 m3
